# 2-06 KÖSTER NB Elastik weiß / grau, Boden
Leistungsbeschreibung (GAEB DA XML 3.2, DA81)
Währung: EUR
Erstellt mit: B2Bau, B2Bau v7.15 (0924-0407), 30.08.2018

## KÖSTER NB Elastik weiß / grau
Kellerinnenabdichtungen
Mineralische Abdichtung mit zementgebundener, elastischer Dichtungsschlämme KÖSTER NB Elastik weiß / grau (Bodenabdichtung)

Vorbemerkung

Dieses Musterleistungsverzeichnis erhebt keinen Anspruch auf Vollständigkeit. Bei der Kostenkalkulation hat der Verwender des Musterleistungsverzeichnisses objektbezogene Gegebenheiten und ggf. nicht aufgeführte Nebenarbeiten zu berücksichtigen. Haftungsansprüche gegenüber dem Verfasser oder dem Hersteller bestehen nicht und können nicht geltend gemacht werden.

Bezugsquelle und technische Beratung unter:
KÖSTER BAUCHEMIE AG, Dieselstrasse 1-10, 26607 Aurich, Tel.: 04941 / 9709-0, Fax: 04941 / 9709-40, E-Mail: support@koester.eu

Folgende Technische Merkblätter sind zu beachten:

| KÖSTER Sperrmörtel WU | Art.-Nr. W 534 025 |
| --- | --- |
| KÖSTER SB-Haftemulsion | Art.-Nr. W 710 005 / W 710 010 / W 710 030 |
| KÖSTER NB 1 grau | Art.-Nr. W 221 025 |
| KÖSTER NB 1 Flex | Art.-Nr. W 721 008 |
| KÖSTER NB Elastik grau | Art.-Nr. W 233 033 |
| KÖSTER NB Elastik weiß | Art.-Nr. W 234 033 |
| KÖSTER Polysil TG 500 | Art.-Nr. M 111 001 / M 111 010 |
| KÖSTER Sperrmörtel | Art.-Nr. W 530 025 |
| KÖSTER Sperrmörtel-Fix quellfähig | Art.-Nr. W 532 025 |
| KÖSTER Superfleece | Art.-Nr. W 412 010 / W 412 105 |

## 2-06
Datum: 01.06.2018

### 1 Baustelleneinrichtung

**1.1 Vorhalten der Baustelleneinrichtung**
Einrichten der Baustelle und Vorhalten derselben
Einheit: psch

**1.2 Wasserversorgung**
Die Versorgung mit Wasser muss vor Ort gewährleistet sein.
Einheit: psch

**1.3 Stromversorgung**
Die Versorgung mit Strom muss vor Ort gewährleistet sein.
Einheit: psch

### 2 Untergrundvorbereitung

**2.1 Intensives Wasserstrahlen**
Intensives porentiefes Hochdruckwasserreinigen (>300 bar) der zu beschichtenden Wandflächen von haftungsmindernden Bestandteilen mit geeigneten Verfahren.
Einheit: m²

### 3 Dichtungskehle

**3.1 Herstellen einer Dichtungskehle mit KÖSTER Sperrmörtel**
*** Grundposition ZZ 1.0
Dichtungskehle aus KÖSTER Sperrmörtel unter Zugabe von max. 20 % KÖSTER SB-Haftemulsion zum Zugabewasser am Wand/Sohlenanschluss bzw. Sauberkeitsschicht/Sohle oder an Innenecken herstellen (ausgerundete Schenkellänge 4 - 6 cm). Vor Abdichtung der vertikalen Wandflächen ist eine mind. 24 stündige Trocknungszeit des Sperrmörtels erforderlich.

Verbrauch:
KÖSTER Sperrmörtel ca. 2,5 kg / m
KÖSTER SB-Haftemulsion ca. 0,08 kg / m
Einheit: m

**3.2 Herstellen einer Dichtungskehle aus KÖSTER Sperrmörtel-Fix quellfähig**
*** Wahlposition ZZ 1.1
Dichtungskehle aus KÖSTER Sperrmörtel-Fix quellfähig unter Zugabe von max. 20 % KÖSTER SB-Haftemulsion zum Zugabewasser am Wand/Sohlenanschluss bzw. Sauberkeitsschicht/Sohle oder an Innenecken herstellen (ausgerundete Schenkellänge  4 - 6 cm). Vor Abdichtung der vertikalen Wandflächen ist eine mind. einstündige Trocknungszeit des Sperrmörtels erforderlich.

Verbrauch:
KÖSTER Sperrmörtel-Fix quellfähig ca. 2,5 kg /m
KÖSTER SB-Haftemulsion ca. 0,08 kg / m
Einheit: m

**3.3 Herstellen einer Dichtungskehle mit KÖSTER Sperrmörtel WU**
*** Wahlposition ZZ 1.2
Dichtungskehle aus KÖSTER Sperrmörtel WU unter Zugabe von max. 20 % KÖSTER SB-Haftemulsion zum Zugabewasser auszurunden (ausgerundete Schenkellänge 4 - 6 cm). Vor Abdichtung der Flächen ist eine mind. 24 stündige Trocknungszeit des Sperrmörtel WU erforderlich.

Verbrauch:
KÖSTER Sperrmörtel WU ca. 2,5 kg / m
KÖSTER SB-Haftemulsion ca. 0,08 kg / m
Einheit: m

### 4 Fehlstellenausgleich

**4.1 Rautiefenausgleich > 5 mm mit KÖSTER Sperrmörtel und KÖSTER SB Haftemulsion**
*** Grundposition ZZ 2.0
*** Bedarfsposition ohne GB
Auszubessernde Flächen mit einer Rautiefe > 5 mm (z. B. Mörteltaschen, offene Stoß- und Lagerfugen oder Ausbrüche) mit KÖSTER Sperrmörtel, unter Zugabe von max. 30 % KÖSTER SB-Haftemulsion zum Zugabewasser, bündig schließen.

Verbrauch:
KÖSTER Sperrmörtel ca. 1,8 kg / l Hohlraum
KÖSTER SB-Haftemulsion  ca. 0,06 kg / l Hohlraum
Einheit: m²

**4.2 Rautiefenausgl.> 5 mit KÖSTER Sperrmörtel Fix quellfähig / KÖSTER SB-Haftemulsion**
*** Wahlposition ZZ 2.1
Auszubessernde Flächen mit einer Rautiefe > 5 mm (z. B. Mörteltaschen, offene Stoß- und Lagerfugen oder Ausbrüche) mit KÖSTER Sperrmörtel-Fix quellfähig, unter Zugabe von max. 30 % KÖSTER SB-Haftemulsion zum Zugabewasser, bündig schließen.

Verbrauch:
KÖSTER Sperrmörtel-Fix quellfähig ca. 1,8 kg / l Hohlraum
KÖSTER SB-Haftemulsion ca. 0,06 kg / l Hohlraum
Einheit: m²

**4.3 Rautiefenausgleich < 5 mm mit KÖSTER NB 1 grau und KÖSTER NB 1 Flex**
*** Bedarfsposition ohne GB
Auszubessernde Flächen mit einer Rautiefe < 5 mm oder bei rückseitiger Durchfeuchtung (z. B. Oberflächenprofilierungen, Unebenheiten oder kleine Ausbrüche etc.) mit KÖSTER NB 1 grau unter Zugabe von KÖSTER NB 1 Flex als Zugabeflüssigkeit per KÖSTER Quast für Schlämmen egalisieren.

Verbrauch:
KÖSTER NB 1 grau ca. 1,8 kg / l Hohlraum
KÖSTER NB 1 Flex ca. 0,6 kg / l Hohlraum
Einheit: m²

**4.4 Maßnahmen geg. rückseitiger Feuchtigkeit**
*** Bedarfsposition ohne GB

**4.5 Schutz vor rückseitiger Feuchtigkeit mit KÖSTER NB 1 grau**
*** Grundposition ZZ 3.0
*** Bedarfsposition ohne GB
Bei Abdichtungen bei zu erwartendem negativen Wasserdruck ist entweder die aufgetragene Abdichtung mit einer Auflast (z. B. Estrich) zu beschweren, bzw. nach erfolgtem Fehlstellenausgleich eine Abdichtungslage mit KÖSTER NB 1 grau, angemischt mit 8 Liter Wasser pro Sack, in 2-3 Arbeitsgängen per KÖSTER Quast für Schlämmen aufzutragen.

Verbrauch:
KÖSTER NB 1 grau 4,0 kg / m²
Einheit: m²

**4.6 Kratzspachtelung < 5mit KÖSTER Sperrmörtel WU**
*** Wahlposition ZZ 3.1
Auszubessernde Fläche mit einer Rautiefe < 5 mm (z. B. Oberflächenprofilierungen, Unebenheiten oder kleine Ausbrüche etc.)  mit  KÖSTER Sperrmörtel WU unter Zugabe von max. 20 % KÖSTER SB-Haftemulsion  zum Zugabewasser von 5,0 - 5,5 ltr  egalisieren. Das Anmischen erfolgt mit einem langsam laufenden Rührwerk ( = 400 UpM)
Nach einer Kratzspachtelung entfällt eine nachfolgende Grundierung mit Polysil TG 500.

Verbrauch:
KÖSTER Sperrmörtel WU ca. 1,8 kg / l Hohlraum
KÖSTER SB-Haftemulsion ca. 0,06 kg / l Hohlraum
Einheit: m²

### 5 Grundierung

**5.1 Grundierung mit KÖSTER Polysil TG 500 bei mineralischem Untergrund und Porenbeton**
Mineralischen Untergrund (außer Gips) nach kratzspachtelung aus PMBC mit KÖSTER Polysil TG 500 grundieren. Unverdünnt bis zur vollständigen Sättigung in einem Arbeitsgang (bei Porenbeton in zwei Arbeitsgängen) im Sprühverfahren aufbringen.

Verbrauch:
KÖSTER Polysil TG 500  ca. 0,12 – 0,13 kg / m²
(bei Porenbeton ca. 0,20 – 0,25 kg / m²)
Einheit: m²

### 6 Bodenabdichtung

**6.1 Abdichtung einer Bodenfläche mit KÖSTER NB Elastik weiß / grau**
Bodenfläche mit KÖSTER NB Elastik weiß / grau in einer Mindesttrockenschichtdicke von 2 mm bis ca. 15 cm über Hohlkehlenbereich beschichten.

Verbrauch:
KÖSTER NB Elastik weiß / grau  mind. 3,6 kg / m²
Mindestgesamttrockenschichtdicke: 2 mm.
Einheit: m²

**6.2 Einlage des KÖSTER Superfleece**
*** Bedarfsposition ohne GB
In rissgefährdeten Bereichen vollflächig KÖSTER Superfleece einbetten. Das KÖSTER Superfleece direkt auf die frische erste Lage des Materials legen und mit einem breiten Pinsel oder einer Kelle hohlstellen-, falten- und blasenfrei einbetten. Nach vollständiger durchgetrocknung des kann die zweite Lage des Abdichtungsmaterials aufgetragen werden. Dazu ist ebenfalls auf eine sorgfältige Einbettung zu achten.

Verbrauch:
KÖSTER Superfleece nach Bedarf
Einheit: m²
